# Armario empotrar puerta opaca 690x365x65mm 4 filas 64mod

- Propiedad del archivo: CONSTRUNARIO
- Formato: FIEBDC-3/2012
- Programa: Construnario VersiĆ³n 3.51
- Fecha de los precios: 10/09/2014
- Divisa: EUR

| Código | Ud | Descripción |
|---|---|---|
| DIN_64 | u | Armario empotrar puerta opaca 690x365x65mm 4 filas 64mod. |
