# Placa frontal para int.caja moldeada horizontal 400/630A 650x300mm

- Propiedad del archivo: CONSTRUNARIO
- Formato: FIEBDC-3/2012
- Programa: Construnario VersiĆ³n 3.51
- Fecha de los precios: 10/09/2014
- Divisa: EUR

| Código | Ud | Descripción |
|---|---|---|
| ALBA_TPSH6-6 | u | Placa frontal para int.caja moldeada horizontal 400/630A 650x300mm |
