# Zócalo ADM 1000X400 H150

- Propiedad del archivo: CONSTRUNARIO
- Formato: FIEBDC-3/2012
- Programa: Construnario Versión 3.51
- Fecha de los precios: 10/09/2014
- Divisa: EUR

| Código | Ud | Descripción |
|---|---|---|
| ADM-ZOC14 | u | Zócalo ADM 1000X400 H150 |
