# Kit unión ADM (incluye 4 tornillos y 4 tuercas de M6)

- Propiedad del archivo: CONSTRUNARIO
- Formato: FIEBDC-3/2012
- Programa: Construnario Versión 3.51
- Fecha de los precios: 10/09/2014
- Divisa: EUR

| Código | Ud | Descripción |
|---|---|---|
| ADM_KU | u | Kit unión ADM (incluye 4 tornillos y 4 tuercas de M6) |
