# Cáncamo DIN 580 M12 elevación armario 1 UD (2 uds por armario)

- Propiedad del archivo: CONSTRUNARIO
- Formato: FIEBDC-3/2012
- Programa: Construnario Versión 3.51
- Fecha de los precios: 10/09/2014
- Divisa: EUR

| Código | Ud | Descripción |
|---|---|---|
| DIN580M12 | u | Cáncamo DIN 580 M12 elevación armario 1 UD (2 uds por armario) |
