# Cubierta plana no transitable, no ventilada, con grava

- Propiedad del archivo: CONSTRUNARIO
- Formato: FIEBDC-3/2012
- Programa: Construnario Versión 3.51
- Fecha de los precios: 10/03/2015
- Divisa: EUR
- Código: ipur (02/06/2020)

**C1502IPU-141071** m2 Cubierta plana no transitable, no ventilada, con grava (05/02/2015)
Cubierta plana no transitable, no ventilada, con grava, tipo convencional, pendiente del 1% al 5%, compuesta de: 1 - Formación de pendientes Arcilla expandida de 350 kg/m³ de densidad, vertida en seco y consolidada en su superficie con lechada de cemento, con espesor medio de 10 cm; 2 - Aislamiento térmico de Poliuretano Proyectado Conductividad: 0.028 W/mK Densidad media:45 kg/m³ Espesor medio: 115mm Reacción al fuego:Euroclase E Contenido en Celda Cerrada:>90% Conformidad de los sistemas con la Norma:UNE 92120-1 Conformidad de la aplicación con la Norma:UNE 92120-2 Medición según Norma:UNE 92310 3 - Impermeabilización monocapa adherida Lámina de betún modificado con elastómero SBS, LBM(SBS)-40/FP (160), totalmente adherida con soplete 4 - Capa separadora bajo protección Geotextil no tejido compuesto por fibras de poliéster unidas por agujeteado, con una resistencia a la tracción longitudinal de 2 kN/m, una resistencia a la tracción transversal de 2 kN/m, resistencia CBR a punzonamiento 0,4 kN y una masa superficial de 200 g/m² 5 - Capa de protección 10 cm de canto rodado de 16 a 32 mm de diámetro.

| Código | Ud | Descripción | Rendimiento | Precio | Importe |
|---|---|---|---|---|---|
| MTC-lvc010c | u | Ladrillo cerámico hueco doble, para revestir, 24x11, 5x9 cm (material) | 4.000 | 13 | 52.00 |
| MTC-arl030 | m3 | Arcilla expandida, de 350 kg/m³ de densidad y granulometría comprendida entre 8 y 16 mm, suministrada en sacos. (material) | 0.100 | 5950 | 595.00 |
| MTC-lec020b | m3 | Lechada de cemento 1/3 CEM II/B-P 32, 5 N (material) | 0.010 | 10510 | 105.10 |
| POLIPROY115A | m2 | Espuma rígida de poliuretano proyectado in situ, densidad media 45 kg/m³, e=115 mm. (material; 06/02/2015) | 1.050 | 1201 | 1261.05 |
| MTC-mor010c | m3 | Mortero de cemento CEM II/B-P 32, 5 N tipo M-5 (material) | 0.040 | 11530 | 461.20 |
| MTC-lba010d | m2 | Lámina de betún modificado con elastómero SBS, UNE-EN 13707, LBM(SBS)-40/FP (160), con armadura de fieltro de poliéster no tejido de 160 g/m², de superficie no protegida. (material) | 1.100 | 621 | 683.10 |
| MTC-gsa020C | m2 | Geotextil no tejido compuesto por fibras de poliéster unidas por agujeteado, con una resistencia a la tracción longitudinal de 2 kN/m, una resistencia a la tracción transversal de 2 kN/m, una apertura de cono al ensayo de perforación dinámica según UNE-EN ISO 13433 inferior a 27 mm, resistencia CBR a punzonamiento 0,4 kN y una masa superficial de 200 g/m², según UNE-EN 13252 (material) | 1.050 | 104 | 109.20 |
| MTC-arc010 | t | Cantos rodados de 16 a 32 mm de diámetro (material) | 0.180 | 2800 | 504.00 |
| MOC-028 | h | Oficial 1ª aplicador de láminas impermeabilizantes (mano de obra) | 0.121 | 1724 | 208.60 |
| MOC-065 | h | Ayudante aplicador de láminas impermeabilizantes (mano de obra) | 0.121 | 1613 | 195.17 |
| MOC-031 | h | Oficial 1ª aplicador de productos aislantes (mano de obra; 14/09/2017) | 0.050 | 1724 | 86.20 |
| MOC-066 | h | Ayudante aplicador de productos aislantes (mano de obra) | 0.050 | 1613 | 80.65 |
| MOC-030 | h | Oficial primera (mano de obra; 14/09/2017) | 0.485 | 1918 | 930.23 |
| MOC-070 | h | Peón ordinario (mano de obra; 14/09/2017) | 0.485 | 1630 | 790.55 |
| %2 | % | Medios auxiliares (05/03/2015) | 2 % | 6062.05 | 121.24 |
| %3 | % | Costes indirectos (02/03/2015) | 3 % | 6183.29 | 185.50 |
|  |  | Costes directos |  |  | 6368.79 |

## Recursos

**MTC-lvc010c** u Ladrillo cerámico hueco doble, para revestir, 24x11, 5x9 cm
Ladrillo cerámico hueco doble, para revestir, 24x11,5x9 cm, según UNE-EN 771-1.

**POLIPROY115A** m2 Espuma rígida de poliuretano proyectado in situ, densidad media 45 kg/m³, e=115 mm
Aislamiento térmico de Poliuretano Proyectado Conductividad: 0.028 W/mK Densidad media:45 kg/m³ Espesor medio:115 mm Reacción al fuego:Euroclase E Contenido en Celda Cerrada:>90% Conformidad de los sistemas con la Norma:UNE 92120-1 Conformidad de la aplicación con la Norma:UNE 92120-2 Medición según Norma:UNE 92310

**MTC-mor010c** m3 Mortero de cemento CEM II/B-P 32, 5 N tipo M-5
Mortero de cemento CEM II/B-P 32,5 N tipo M-5, confeccionado en obra con 250 kg/m³ de cemento y una proporción en volumen 1/6
