# BC + aisl. poliuretano + LH 4 + enfosado

- Propiedad del archivo: CONSTRUNARIO
- Formato: FIEBDC-3/2012
- Programa: Construnario Versión 3.51
- Fecha de los precios: 10/03/2015
- Divisa: EUR
- Código: ipur (02/06/2020)

**C1502IPU-1510520** m2 BC + aisl. poliuretano + LH 4 + enfosado (05/02/2015)
1 - BC Fábrica de bloque aligerado de termoarcilla, 30x19x24 cm, para revestir, recibida con mortero de cemento M-10. 2 - Aislamiento térmico de Poliuretano Inyectado Conductividad: 0.036 W/mK Densidad <20 kg/m³ Espesor medio: Según grosor de cámara Producto de celda abierta 3 - LH 4cm Tabique de ladrillo cerámico hueco sencillo 24x11,5x4 cm., en distribuciones y cámaras, recibido con mortero de cemento CEM II/B-P 32,5 N y arena de río tipo M-5, preparado en central y suministrado a pie de obra, i/ replanteo, aplomado y recibido de cercos, roturas, humedecido de las piezas y limpieza. Parte proporcional de andamiajes y medios auxiliares. Según UNE-EN-998-1:2004, RC-08, NTE-PTL y CTE-SE-F, medido a cinta corrida. 4 - Enfoscado Enfoscado de cemento, a buena vista, aplicado sobre un paramento vertical interior, hasta 3 m de altura, acabado superficial rugoso, con mortero de cemento M-5, previa colocación de malla antiálcalis en cambios de material y en los frentes de forjado.

| Código | Ud | Descripción | Rendimiento | Precio | Importe |
|---|---|---|---|---|---|
| MTC-btr020ob | u | Bloque aligerado de termoarcilla 30x19x24 cm (material) | 17.850 | 95 | 1695.75 |
| MTC-mc040 | m3 | Mortero cem. gris II/B-M 32, 5 M-5/CEM (material) | 0.053 | 6040 | 320.12 |
| MTC-aco010c | kg | Acero en barras corrugadas, UNE-EN 10080 B 500 S, elaborado en taller industrial, diámetros varios. (material) | 2.500 | 100 | 250.00 |
| MTC-lh010 | u | Ladrillo hueco sencillo 24x11, 5x4 cm. (material) | 35.000 | 8 | 280.00 |
| MTC-var030a | m2 | Malla de fibra de vidrio tejida 10x10 mm. (material) | 0.210 | 155 | 32.55 |
| POLINYECT | m2 | Espuma de poliuretano inyectada "in situ", densidad de 12 a 18 kg/m³ y conductividad térmica 0,036 W/(mK), para el relleno de cámara de aire de 50 mm de espesor medio, en cerramientos de doble hoja de fábrica, según UNE-EN 14315-1. (material; 26/11/2014) | 1.000 | 323 | 323.00 |
| MTC-moe080a | kg | Mortero de cemento gris GP CSIII W2 (material) | 0.600 | 21 | 12.60 |
| MQC-mpa030 | h | Maquinaria para proyección de productos aislantes (maquinaria) | 0.101 | 1522 | 153.72 |
| MOC-031 | h | Oficial 1ª aplicador de productos aislantes (mano de obra; 14/09/2017) | 0.081 | 1724 | 139.64 |
| MOC-066 | h | Ayudante aplicador de productos aislantes (mano de obra) | 0.081 | 1613 | 130.65 |
| MOC-030 | h | Oficial primera (mano de obra; 14/09/2017) | 1.026 | 1918 | 1967.87 |
| MOC-070 | h | Peón ordinario (mano de obra; 14/09/2017) | 1.114 | 1630 | 1815.82 |
| %2 | % | Medios auxiliares (05/03/2015) | 2 % | 7121.72 | 142.43 |
| %3 | % | Costes indirectos (02/03/2015) | 3 % | 7264.15 | 217.92 |
|  |  | Costes directos |  |  | 7482.07 |

## Recursos

**MTC-var030a** m2 Malla de fibra de vidrio tejida 10x10 mm
Malla de fibra de vidrio tejida, con impregnación de PVC, de 10x10 mm de luz, antiálcalis, de 115 a 125 g/m² y 500 µ de espesor, para armar revocos tradicionales, enfoscados y morteros.

**MTC-moe080a** kg Mortero de cemento gris GP CSIII W2
Mortero de cemento, color gris, compuesto de cemento, áridos seleccionados y aditivos, tipo GP CSIII W2 según UNE-EN 998-1.
