# Teja + Aisl. poliuretano + Pintura

- Propiedad del archivo: CONSTRUNARIO
- Formato: FIEBDC-3/2012
- Programa: Construnario Versión 3.51
- Fecha de los precios: 10/03/2015
- Divisa: EUR
- Código: ipur (02/06/2020)

**C1502IPU-151111** m2 Teja + Aisl. poliuretano + Pintura (05/02/2015)
Cubierta inclinada de teja, con una pendiente mayor del 10%,compuesta de: 1 - Cobertura Teja cerámica curva, 40x19x16 cm, color rojo, fijada con tornillos rosca-chapa sobre rastreles metálicos 2 - Aislamiento térmico de Poliuretano Proyectado Conductividad: 0.028 W/mK Densidad media:35 kg/m³ Espesor medio: 100mm Reacción al fuego:Euroclase E Contenido en Celda Cerrada:>90% Conformidad de los sistemas con la Norma:UNE 92120-1 Conformidad de la aplicación con la Norma:UNE 92120-2 Medición según Norma:UNE 92310 3 - Capa de protección Pintura de dos componentes, a base de poliuretano alifático y disolvente, de color rojo RAL 3016, acabado satinado, aplicada en dos manos, (rendimiento: 0,15 kg/m² cada mano)

| Código | Ud | Descripción | Rendimiento | Precio | Importe |
|---|---|---|---|---|---|
| MTC-upx020ia | kg | Pintura de dos componentes, a base de poliuretano alifático y disolvente, de color rojo RAL 3016, acabado satinado, aplicada con rodillo de pelo corto (material) | 0.300 | 3031 | 909.30 |
| POLIPROY100 | m2 | Espuma rígida de poliuretano proyectado in situ, densidad media 35 kg/m³, e=100 mm. (material; 06/02/2015) | 1.050 | 990 | 1039.50 |
| MTC-blw140 | m | Rastrel de chapa galvanizada para sujeción de tejas (material) | 3.000 | 138 | 414.00 |
| MTC-blw131 | u | Tornillo para sujeción de rastrel (material) | 6.000 | 26 | 156.00 |
| MTC-tac010a | u | Teja cerámica curva, 40x19x16 cm, color rojo, según UNE-EN 1304 (material) | 31.400 | 25 | 785.00 |
| MTC-tac013a | u | Teja cerámica de ventilación, color rojo, según UNE-EN 1304 (material) | 0.100 | 650 | 65.00 |
| MTC-blw101 | u | Tornillo rosca-chapa para sujeción de tejas a rastrel (material) | 4.000 | 6 | 24.00 |
| MOC-030 | h | Oficial primera (mano de obra; 14/09/2017) | 0.780 | 1918 | 1496.04 |
| MOC-070 | h | Peón ordinario (mano de obra; 14/09/2017) | 0.780 | 1630 | 1271.40 |
| MOC-031 | h | Oficial 1ª aplicador de productos aislantes (mano de obra; 14/09/2017) | 0.050 | 1724 | 86.20 |
| MOC-066 | h | Ayudante aplicador de productos aislantes (mano de obra) | 0.050 | 1613 | 80.65 |
| %2 | % | Medios auxiliares (05/03/2015) | 2 % | 6327.09 | 126.54 |
| %3 | % | Costes indirectos (02/03/2015) | 3 % | 6453.63 | 193.61 |
|  |  | Costes directos |  |  | 6647.24 |

## Recursos

**POLIPROY100** m2 Espuma rígida de poliuretano proyectado in situ, densidad media 35 kg/m³, e=100 mm
Aislamiento térmico de Poliuretano Proyectado Conductividad: 0.028 W/mK Densidad media:35 kg/m³ Espesor medio:100 mm Reacción al fuego:Euroclase E Contenido en Celda Cerrada:>90% Conformidad de los sistemas con la Norma:UNE 92120-1 Conformidad de la aplicación con la Norma:UNE 92120-2 Medición según Norma:UNE 92310
