# Cubierta plana no transitable, no ventilada, ajardinada

- Propiedad del archivo: CONSTRUNARIO
- Formato: FIEBDC-3/2012
- Programa: Construnario Versión 3.51
- Fecha de los precios: 10/03/2015
- Divisa: EUR
- Código: ipur (02/06/2020)

**C1502IPU-152073** m2 Cubierta plana no transitable, no ventilada, ajardinada (06/02/2015)
Cubierta plana no transitable, no ventilada, ajardinada intensiva, tipo convencional, pendiente del 1% al 5%, compuesta de: 1 - Formación de pendientes Arcilla expandida de 350 kg/m³ de densidad, vertida en seco y consolidada en su superficie con lechada de cemento, con espesor medio de 10 cm; 2 - Barrera de vapor Lámina de oxiasfalto, tipo LO - 30 - PE, acabada con film plástico termofusible en ambas caras colocada con imprimación asfáltica, tipo EA; 3 - Aislamiento térmico de Poliuretano Proyectado Conductividad: 0.028 W/mK Densidad media:45 kg/m³ Espesor medio: 135mm Reacción al fuego:Euroclase E Contenido en Celda Cerrada:>90% Conformidad de los sistemas con la Norma:UNE 92120-1 Conformidad de la aplicación con la Norma:UNE 92120-2 Medición según Norma:UNE 92310 4 - Capa separadora bajo protección Geotextil no tejido compuesto por fibras de poliéster unidas por agujeteado, con una resistencia a la tracción longitudinal de 2 kN/m, una resistencia a la tracción transversal de 2 kN/m, resistencia CBR a punzonamiento 0,4 kN y una masa superficial de 200 g/m² 5 - Capa drenante y filtrante Lámina drenante para jardín 6 - Capa de protección Capa de tierra vegetal para plantación de 25 cm de espesor

| Código | Ud | Descripción | Rendimiento | Precio | Importe |
|---|---|---|---|---|---|
| MTC-lvc010c | u | Ladrillo cerámico hueco doble, para revestir, 24x11, 5x9 cm (material) | 4.000 | 13 | 52.00 |
| MTC-arl030 | m3 | Arcilla expandida, de 350 kg/m³ de densidad y granulometría comprendida entre 8 y 16 mm, suministrada en sacos. (material) | 0.100 | 5950 | 595.00 |
| MTC-lec020b | m3 | Lechada de cemento 1/3 CEM II/B-P 32, 5 N (material) | 0.010 | 10510 | 105.10 |
| POLIPROY135A | m2 | Espuma rígida de poliuretano proyectado in situ, densidad media 45 kg/m³, e=135 mm. (material; 06/02/2015) | 1.050 | 1409 | 1479.45 |
| MTC-mor010c | m3 | Mortero de cemento CEM II/B-P 32, 5 N tipo M-5 (material) | 0.040 | 11530 | 461.20 |
| MTC-lba110c | m2 | Lámina oxiasfalto (material) | 1.050 | 574 | 602.70 |
| MTC-iea020a | kg | Imprimación asfáltica, tipo EA, UNE 104231 (material) | 0.300 | 225 | 67.50 |
| MTC-lga010c | m2 | Lámina de betún modificado con elastómero SBS LBM(SBS)-50/G-FP (150), UNE-EN 13707, con armadura de fieltro de poliéster reforzado y estabilizado de 150 g/m², con autoprotección mineral (material) | 1.100 | 830 | 913.00 |
| MTC-gsa020C | m2 | Geotextil no tejido compuesto por fibras de poliéster unidas por agujeteado, con una resistencia a la tracción longitudinal de 2 kN/m, una resistencia a la tracción transversal de 2 kN/m, una apertura de cono al ensayo de perforación dinámica según UNE-EN ISO 13433 inferior a 27 mm, resistencia CBR a punzonamiento 0,4 kN y una masa superficial de 200 g/m², según UNE-EN 13252 (material) | 1.050 | 104 | 109.20 |
| MTC-dra010e | m2 | Lámina drenante para jardín compuesta de lámina nodular de polietileno de alta densidad, con un geotextil de polipropileno de 120 g/m² por una de sus caras, para drenaje y separación en cubiertas ajardinadas (material) | 1.050 | 1250 | 1312.50 |
| MTC-arj020 | m3 | Tierra vegetal para plantación (material) | 0.250 | 826 | 206.50 |
| MOC-028 | h | Oficial 1ª aplicador de láminas impermeabilizantes (mano de obra) | 0.162 | 1724 | 279.29 |
| MOC-065 | h | Ayudante aplicador de láminas impermeabilizantes (mano de obra) | 0.162 | 1613 | 261.31 |
| MOC-031 | h | Oficial 1ª aplicador de productos aislantes (mano de obra; 14/09/2017) | 0.050 | 1724 | 86.20 |
| MOC-066 | h | Ayudante aplicador de productos aislantes (mano de obra) | 0.050 | 1613 | 80.65 |
| MOC-030 | h | Oficial primera (mano de obra; 14/09/2017) | 0.333 | 1918 | 638.69 |
| MOC-070 | h | Peón ordinario (mano de obra; 14/09/2017) | 0.333 | 1630 | 542.79 |
| MOC-039 | h | Oficial 1ª jardinero (mano de obra) | 0.121 | 1724 | 208.60 |
| MOC-113 | h | Peón jardinero (mano de obra) | 0.121 | 1592 | 192.63 |
| %2 | % | Medios auxiliares (05/03/2015) | 2 % | 8194.31 | 163.89 |
| %3 | % | Costes indirectos (02/03/2015) | 3 % | 8358.20 | 250.75 |
|  |  | Costes directos |  |  | 8608.95 |

## Recursos

**MTC-lvc010c** u Ladrillo cerámico hueco doble, para revestir, 24x11, 5x9 cm
Ladrillo cerámico hueco doble, para revestir, 24x11,5x9 cm, según UNE-EN 771-1.

**POLIPROY135A** m2 Espuma rígida de poliuretano proyectado in situ, densidad media 45 kg/m³, e=135 mm
Aislamiento térmico de Poliuretano Proyectado Conductividad: 0.028 W/mK Densidad media:45 kg/m³ Espesor medio:135 mm Reacción al fuego:Euroclase E Contenido en Celda Cerrada:>90% Conformidad de los sistemas con la Norma:UNE 92120-1 Conformidad de la aplicación con la Norma:UNE 92120-2 Medición según Norma:UNE 92310

**MTC-mor010c** m3 Mortero de cemento CEM II/B-P 32, 5 N tipo M-5
Mortero de cemento CEM II/B-P 32,5 N tipo M-5, confeccionado en obra con 250 kg/m³ de cemento y una proporción en volumen 1/6

**MTC-lba110c** m2 Lámina oxiasfalto
Lámina de oxiasfalto, tipo LO - 30 - PE, masa nominal 3 kg/m², con armadura de film de polietileno de 95 g/m², de superficie no protegida acabada con film plástico termofusible en ambas caras. Según UNE-EN 13707
