# Aisl. poliuretano + CC + Madera flotante

- Propiedad del archivo: CONSTRUNARIO
- Formato: FIEBDC-3/2012
- Programa: Construnario Versión 3.51
- Fecha de los precios: 10/03/2015
- Divisa: EUR
- Código: ipur (02/06/2020)

**C1502IPU-152132** m2 Aisl. poliuretano + CC + Madera flotante (06/02/2015)
Solado de tarima maciza para interior, compuesto por: 1 - Aislamiento térmico de Poliuretano Proyectado Conductividad: 0.028 W/mK Densidad media:45 kg/m³ Espesor medio:75 mm Reacción al fuego:Euroclase E Contenido en Celda Cerrada:>90% Conformidad de los sistemas con la Norma:UNE 92120-1 Conformidad de la aplicación con la Norma:UNE 92120-2 Medición según Norma:UNE 92310 2 - Acabado Pavimento de tarima flotante de tablas de madera maciza de pino, de 17 mm, ensambladas con adhesivo y colocadas a rompejuntas sobre lámina de espuma de polietileno de alta densidad de 3 mm de espesor.

| Código | Ud | Descripción | Rendimiento | Precio | Importe |
|---|---|---|---|---|---|
| POLIPROY75A | m2 | Espuma rígida de poliuretano proyectado in situ, densidad media 45 kg/m³, e=75 mm. (material; 06/02/2015) | 1.050 | 785 | 824.25 |
| MTC-mor010c | m3 | Mortero de cemento CEM II/B-P 32, 5 N tipo M-5 (material) | 0.130 | 11530 | 1498.90 |
| MTC-poa011a | m2 | Lámina de espuma de polietileno de alta densidad de e=3mm (material) | 1.100 | 49 | 53.90 |
| MTC-aaa030 | m | Cinta autoadhesiva para sellado de juntas (material) | 0.440 | 30 | 13.20 |
| MTC-mta020a | m2 | Tarima flotante en tablas de madera maciza de pino, de 17 mm de espesor, acabado natural, según UNE-EN 13810-1 y UNE-EN 14342 (material) | 1.020 | 830 | 846.60 |
| MTC-mva070 | l | Adhesivo tipo D3 (antihumedad) (material; 11/03/2015) | 0.000 | 159 | 0.00 |
| MOC-030 | h | Oficial primera (mano de obra; 14/09/2017) | 0.354 | 1918 | 678.97 |
| MOC-070 | h | Peón ordinario (mano de obra; 14/09/2017) | 0.354 | 1630 | 577.02 |
| MOC-031 | h | Oficial 1ª aplicador de productos aislantes (mano de obra; 14/09/2017) | 0.050 | 1724 | 86.20 |
| MOC-066 | h | Ayudante aplicador de productos aislantes (mano de obra) | 0.050 | 1613 | 80.65 |
| %2 | % | Medios auxiliares (05/03/2015) | 2 % | 4659.69 | 93.19 |
| %3 | % | Costes indirectos (02/03/2015) | 3 % | 4752.88 | 142.59 |
|  |  | Costes directos |  |  | 4895.47 |

## Recursos

**POLIPROY75A** m2 Espuma rígida de poliuretano proyectado in situ, densidad media 45 kg/m³, e=75 mm
Aislamiento térmico de Poliuretano Proyectado Conductividad: 0.028 W/mK Densidad media:45 kg/m³ Espesor medio:75 mm Reacción al fuego:Euroclase E Contenido en Celda Cerrada:>90% Conformidad de los sistemas con la Norma:UNE 92120-1 Conformidad de la aplicación con la Norma:UNE 92120-2 Medición según Norma:UNE 92310

**MTC-mor010c** m3 Mortero de cemento CEM II/B-P 32, 5 N tipo M-5
Mortero de cemento CEM II/B-P 32,5 N tipo M-5, confeccionado en obra con 250 kg/m³ de cemento y una proporción en volumen 1/6
