# Cubierta metálica tipo deck con plancha rígida PUR/PIR

- Propiedad del archivo: CONSTRUNARIO
- Formato: FIEBDC-3/2012
- Programa: Construnario Versión 3.51
- Fecha de los precios: 10/03/2015
- Divisa: EUR
- Código: ipur (02/06/2020)

**C1502IPU-25108** m2 Cubierta metálica tipo deck con plancha rígida PUR/PIR (27/02/2015)
Cubierta plana no transitable, no ventilada, Deck tipo convencional, pendiente del 1% al 5%, compuesta de: 1 - Soporte base Perfil nervado autoportante de chapa de acero galvanizado S 280 de 0,7 mm de espesor, acabado liso, con 3 nervios de 50 mm de altura separados 260 mm 2 - Aislamiento térmico de Plancha rígida de PUR/PIR Conductividad: 0.023 W/mK Densidad media:30 kg/m³ Espesor medio:115 mm Reacción al fuego:Euroclase E Contenido en Celda Cerrada:>90% Conformidad de los sistemas con la Norma:UNE 92120-1 Conformidad de la aplicación con la Norma:UNE 92120-2 Medición según Norma:UNE 92310 3 - Impermeabilización Monocapa con lámina de betún modificado con elastómero SBS LBM(SBS)-50/G-FP (150R) totalmente adherida con soplete.

| Código | Ud | Descripción | Rendimiento | Precio | Importe |
|---|---|---|---|---|---|
| MTC-ccg200ac | m2 | Perfil nervado autoportante de chapa de acero galvanizado S 280, e=0, 7mm (material; 11/03/2015) | 1.100 | 834 | 917.40 |
| POLIPRIG115 | m2 | Plancha rígida de poliuretano, densidad media 30 kg/m³, e=115 mm. (material; 09/02/2015) | 1.050 | 783 | 822.15 |
| MTC-aab010 | u | Fijación mecánica de los paneles aislantes a la chapa metálica (cubiertas deck) (material; 11/03/2015) | 3.000 | 16 | 48.00 |
| MTC-lga010c | m2 | Lámina de betún modificado con elastómero SBS LBM(SBS)-50/G-FP (150R), UNE-EN 13707, con armadura de fieltro de poliéster reforzado y estabilizado de 150 g/m², con autoprotección mineral (material) | 1.100 | 709 | 779.90 |
| MTC-acc020 | m | Perfil de chapa de acero galvanizado, para encuentros de la impermeabilización con paramentos verticales (material; 11/03/2015) | 0.150 | 131 | 19.65 |
| MOC-030 | h | Oficial primera (mano de obra; 14/09/2017) | 0.520 | 1918 | 997.36 |
| MOC-070 | h | Peón ordinario (mano de obra; 14/09/2017) | 0.520 | 1630 | 847.60 |
| MOC-031 | h | Oficial 1ª aplicador de productos aislantes (mano de obra; 14/09/2017) | 0.050 | 1724 | 86.20 |
| MOC-066 | h | Ayudante aplicador de productos aislantes (mano de obra) | 0.050 | 1613 | 80.65 |
| MOC-028 | h | Oficial 1ª aplicador de láminas impermeabilizantes (mano de obra) | 0.303 | 1724 | 522.37 |
| MOC-065 | h | Ayudante aplicador de láminas impermeabilizantes (mano de obra) | 0.303 | 1613 | 488.74 |
| %2 | % | Medios auxiliares (05/03/2015) | 2 % | 5610.02 | 112.20 |
| %3 | % | Costes indirectos (02/03/2015) | 3 % | 5722.22 | 171.67 |
|  |  | Costes directos |  |  | 5893.89 |

## Recursos

**MTC-ccg200ac** m2 Perfil nervado autoportante de chapa de acero galvanizado S 280, e=0, 7mm
Perfil nervado autoportante de chapa de acero galvanizado S 280 de 0,7 mm de espesor, acabado liso, con 3 nervios de 50 mm de altura separados 260 mm, inercia 18 cm4 y masa superficial 5,5 kg/m², según UNE-EN 14782.

**POLIPRIG115** m2 Plancha rígida de poliuretano, densidad media 30 kg/m³, e=115 mm
Aislamiento térmico de Plancha rígida de PUR/PIR Conductividad: 0.023 W/mK Densidad media:30 kg/m³ Espesor medio:115 mm Reacción al fuego:Euroclase E Contenido en Celda Cerrada:>90% Conformidad de los sistemas con la Norma:UNE 92120-1 Conformidad de la aplicación con la Norma:UNE 92120-2 Medición según Norma:UNE 92310
