# Soporte + Panel sándwich de poliuretano + Rastreles + Cámara + Teja

- Propiedad del archivo: CONSTRUNARIO
- Formato: FIEBDC-3/2012
- Programa: Construnario Versión 3.51
- Fecha de los precios: 10/03/2015
- Divisa: EUR
- Código: ipur (02/06/2020)

**C1502IPU-31232** m2 Soporte + Panel sándwich de poliuretano + Rastreles + Cámara + Teja (11/02/2015)
Cubierta inclinada de tejas cerámicas, con una pendiente media del 30%, compuesta de: 1 - Aislamiento térmico de Panel sándwich de poliuretano Transmitancia térmica: 0.05 a 1 W/m2K Conductividad: 0.023 W/mK Densidad media:40 kg/m³ Espesor medio:50 mm Reacción al fuego: de Cs3,d0 a Bs1,d0 Conformidad de los sistemas con la Norma:UNE 92120-1 Conformidad de la aplicación con la Norma:UNE 92120-2 Medición según Norma:UNE 92310 2 - Impermeabilización Membrana difusora de vapor 3 - Cobertura Teja cerámica curva, 40x19x16 cm, color rojo, fijada con tornillos rosca-chapa sobre rastreles metálicos

| Código | Ud | Descripción | Rendimiento | Precio | Importe |
|---|---|---|---|---|---|
| POLIPS50 | m2 | Panel sándwich de poliuretano, e=50mm (material; 11/02/2015) | 1.000 | 4320 | 4320.00 |
| MTC-ccg030e | u | Tornillo autorroscante de 6, 5x130 mm de acero inoxidable, con arandela (material; 11/03/2015) | 8.000 | 80 | 640.00 |
| MTC-ccg040 | m | Junta de estanqueidad para chapas de acero (material; 11/03/2015) | 2.000 | 90 | 180.00 |
| MTC-dan200a | m2 | Membrana impermeabilizante y difusora de vapor de agua, formada por dos capas de fieltro de polipropileno que recubren un film interior, con una impermeabilidad al agua de 4 m.c.a. y un factor de resistencia a la difusión de vapor de agua de 36, de 0,5 mm de espesor, para colocar bajo teja en cubiertas inclinadas (material) | 1.300 | 5 | 6.50 |
| MTC-blw140 | m | Rastrel de chapa galvanizada para sujeción de tejas (material) | 3.000 | 138 | 414.00 |
| MTC-blw131 | u | Tornillo para sujeción de rastrel (material) | 6.000 | 26 | 156.00 |
| MTC-tac010a | u | Teja cerámica curva, 40x19x16 cm, color rojo, según UNE-EN 1304 (material) | 31.400 | 25 | 785.00 |
| MTC-tac013a | u | Teja cerámica de ventilación, color rojo, según UNE-EN 1304 (material) | 0.100 | 650 | 65.00 |
| MTC-blw101 | u | Tornillo rosca-chapa para sujeción de tejas a rastrel (material) | 4.000 | 6 | 24.00 |
| MQC-sol020 | h | Equipo y elementos auxiliares para soldadura eléctrica (maquinaria; 11/03/2015) | 1.000 | 309 | 309.00 |
| MOC-030 | h | Oficial primera (mano de obra; 14/09/2017) | 0.665 | 1918 | 1275.47 |
| MOC-070 | h | Peón ordinario (mano de obra; 14/09/2017) | 0.665 | 1630 | 1083.95 |
| MOC-028 | h | Oficial 1ª aplicador de láminas impermeabilizantes (mano de obra) | 0.303 | 1724 | 522.37 |
| MOC-065 | h | Ayudante aplicador de láminas impermeabilizantes (mano de obra) | 0.303 | 1613 | 488.74 |
| %2 | % | Medios auxiliares (05/03/2015) | 2 % | 10270.03 | 205.40 |
| %3 | % | Costes indirectos (02/03/2015) | 3 % | 10475.43 | 314.26 |
|  |  | Costes directos |  |  | 10789.69 |

## Recursos

**POLIPS50** m2 Panel sándwich de poliuretano, e=50mm
Panel sándwich aislante para fachadas, de 50 mm de espesor y 1100 mm de ancho, formado por dos paramentos de chapa lisa de acero galvanizado, de espesor exterior 0,5 mm y espesor interior 0,5 mm, con junta diseñada para fijación con tornillos ocultos, remates y accesorios Transmitancia térmica: 0.05 a 1 W/m2K Densidad media:40 kg/m³ Espesor medio:50 mm Reacción al fuego: de Cs3,d0 a Bs1,d0 Conformidad de los sistemas con la Norma:UNE 92120-1 Conformidad de la aplicación con la Norma:UNE 92120-2 Medición según Norma:UNE 92310
