# Cerradero basculamiento inferior #1361 ES/FH izquierda TS - sistema plano

- Propiedad del archivo: CONSTRUNARIO
- Formato: FIEBDC-3/2012
- Programa: Construnario Versión 2.11
- Fecha de los precios: 10/04/2015
- Divisa: EUR

| Código | Ud | Descripción |
|---|---|---|
| FRKA0412-100 | u | Cerradero basculamiento inferior #1361 ES/FH izquierda TS - sistema plano |
