# Cerradero basculamiento inferior #4500 ES/FH derecha TS - sistema 24-13

- Propiedad del archivo: CONSTRUNARIO
- Formato: FIEBDC-3/2012
- Programa: Construnario Versión 2.11
- Fecha de los precios: 10/04/2015
- Divisa: EUR

| Código | Ud | Descripción |
|---|---|---|
| FRKA0231-100 | u | Cerradero basculamiento inferior #4500 ES/FH derecha TS - sistema 24-13 |
