# Bisagra superior marco KK tetón 3 mm 6x3 DH 100K

- Propiedad del archivo: CONSTRUNARIO
- Formato: FIEBDC-3/2012
- Programa: Construnario Versión 2.11
- Fecha de los precios: 13/04/2015
- Divisa: EUR

| Código | Ud | Descripción |
|---|---|---|
| FBSL0080-100 | u | Bisagra superior marco KK tetón 3 mm 6x3 DH 100K |
