# Bisagra pernio aluminio 16 eje 9 easy practicable plata izquierda

- Propiedad del archivo: CONSTRUNARIO
- Formato: FIEBDC-3/2012
- Programa: Construnario Versión 2.11
- Fecha de los precios: 13/04/2015
- Divisa: EUR

| Código | Ud | Descripción |
|---|---|---|
| SYBPP9PI | u | Bisagra pernio aluminio 16 eje 9 easy practicable plata izquierda |
