# Cerradero pasador 1320/2 reg TS

- Propiedad del archivo: CONSTRUNARIO
- Formato: FIEBDC-3/2012
- Programa: Construnario Versión 2.11
- Fecha de los precios: 13/04/2015
- Divisa: EUR

| Código | Ud | Descripción |
|---|---|---|
| FRZV0100-100 | u | Cerradero pasador 1320/2 reg TS |
