# Relé de mínima tensión retardada para interruptores h1000, 24 Vdc

- Propiedad del archivo: CONSTRUNARIO
- Formato: FIEBDC-3/2012
- Programa: Construnario Versión 2.11
- Fecha de los precios: 28/05/2015
- Divisa: EUR

**HXE051H** u Relé de mínima tensión retardada para interruptores h1000, 24 Vdc
Tensión asignada de empleo en alterna 24 V
