# Áng. int., PVC, GBD/GBA50085, RAL9010

- Propiedad del archivo: CONSTRUNARIO
- Formato: FIEBDC-3/2012
- Programa: Construnario Versión 2.11
- Fecha de los precios: 04/06/2015
- Divisa: EUR

**L44719011** u Áng. int., PVC, GBD/GBA50085, RAL9010
- Áng. int., PVC, GBD/GBA50085, RAL9010.
