# Marco 1E, R.1 acrílico rojo/blanco polar

- Propiedad del archivo: CONSTRUNARIO
- Formato: FIEBDC-3/2012
- Programa: Construnario Versión 2.11
- Fecha de los precios: 05/06/2015
- Divisa: EUR

**1011 23 49** u Marco 1E, R.1 acrílico rojo/blanco polar
- Montaje vertical y horizontal.
