# Toma de corriente sistema francés 1930/G/P bpb

- Propiedad del archivo: CONSTRUNARIO
- Formato: FIEBDC-3/2012
- Programa: Construnario Versión 2.11
- Fecha de los precios: 08/06/2015
- Divisa: EUR

**67 6879** u Toma de corriente sistema francés 1930/G/P bpb
- Sin protección infantil. - Conexión tornillos.
