# Adaptador refuerzo manilla de pala, X 7.1 - 8.5 mm

- Propiedad del archivo: CONSTRUNARIO
- Formato: FIEBDC-3/2012
- Programa: Construnario Versión 2.11
- Fecha de los precios: 22/06/2015
- Divisa: EUR

| Código | Ud | Descripción |
|---|---|---|
| MFHA0030-100-1 | u | Adaptador refuerzo manilla de pala, X 7.1 - 8.5 mm |
