# Bisagra RB-LM, SI-plata

- Propiedad del archivo: CONSTRUNARIO
- Formato: FIEBDC-3/2012
- Programa: Construnario Versión 2.11
- Fecha de los precios: 22/06/2015
- Divisa: EUR

**MMBS0050-525** u Bisagra RB-LM, SI-plata
- Embalaje: 10 unidades.
