# Conjunto interior-exterior pomo con PZ, marrón RAL 8707

- Propiedad del archivo: CONSTRUNARIO
- Formato: FIEBDC-3/2012
- Programa: Construnario Versión 2.11
- Fecha de los precios: 22/06/2015
- Divisa: EUR

| Código | Ud | Descripción |
|---|---|---|
| HP1600P/3357PZM | u | Conjunto interior-exterior pomo con PZ, marrón RAL 8707 |
