# Aluminio Inox F9, 67 - 72 mm

- Propiedad del archivo: CONSTRUNARIO
- Formato: FIEBDC-3/2012
- Programa: Construnario Versión 2.11
- Fecha de los precios: 22/06/2015
- Divisa: EUR

**HP1600/3357LPZSA** u Aluminio Inox F9, 67 - 72 mm
- Grosor puerta: 67 - 72 mm.
