# Blanco RAL 9016, 57-62 mm

- Propiedad del archivo: CONSTRUNARIO
- Formato: FIEBDC-3/2012
- Programa: Construnario Versión 2.11
- Fecha de los precios: 22/06/2015
- Divisa: EUR

**HP1600P/3357PZSBL** u Blanco RAL 9016, 57-62 mm
- Grosor puerta: 57-62 mm.
