# Interruptor aeromat 150 AW4 blanco

- Propiedad del archivo: CONSTRUNARIO
- Formato: FIEBDC-3/2012
- Programa: Construnario Versión 2.11
- Fecha de los precios: 22/06/2015
- Divisa: EUR

**148938** u Interruptor aeromat 150 AW4 blanco
Aireador de aireación particularmente elevada con aislamiento acústico. Ideal para edificios públicos. Puede ser montado en el marco de la ventana, en la parte superior, parte inferior o en un lateral: Permite la aireación sin ruidos externos.
