# Cremona HS/2 HS-300 GR-170 1175-1775 mm G-410

- Propiedad del archivo: CONSTRUNARIO
- Formato: FIEBDC-3/2012
- Programa: Construnario Versión 2.11
- Fecha de los precios: 23/06/2015
- Divisa: EUR

| Código | Ud | Descripción |
|---|---|---|
| PGKB0010-524 | u | Cremona HS/2 HS-300 GR-170 1175-1775 mm G-410 |
