# Cremona HS/2 HS-300 GR-260 2276-2675 mm G=1010

- Propiedad del archivo: CONSTRUNARIO
- Formato: FIEBDC-3/2012
- Programa: Construnario Versión 2.11
- Fecha de los precios: 23/06/2015
- Divisa: EUR

| Código | Ud | Descripción |
|---|---|---|
| PGKB0030-524 | u | Cremona HS/2 HS-300 GR-260 2276-2675 mm G=1010 |
