# Perfil superior HH-0130-01 GR-500 F1 4501-5000 mm

- Propiedad del archivo: CONSTRUNARIO
- Formato: FIEBDC-3/2012
- Programa: Construnario Versión 2.11
- Fecha de los precios: 23/06/2015
- Divisa: EUR

| Código | Ud | Descripción |
|---|---|---|
| 125373 | u | Perfil superior HH-0130-01 GR-500 F1 4501-5000 mm |
