# Perfil inferior HK-7642-08 4581-5080 mm

- Propiedad del archivo: CONSTRUNARIO
- Formato: FIEBDC-3/2012
- Programa: Construnario Versión 2.11
- Fecha de los precios: 23/06/2015
- Divisa: EUR

| Código | Ud | Descripción |
|---|---|---|
| HK764208500 | u | Perfil inferior HK-7642-08 4581-5080 mm |
