# Corredera CS-2**1010-1810 mm TS AG.15 mm

- Propiedad del archivo: CONSTRUNARIO
- Formato: FIEBDC-3/2012
- Programa: Construnario Versión 2.11
- Fecha de los precios: 23/06/2015
- Divisa: EUR

| Código | Ud | Descripción |
|---|---|---|
| PGMD0050-100 | u | Corredera CS-2**1010-1810 mm TS AG.15 mm |
