# Corredera ventana para manilla 180-700mm TS-1 punto de cierre

- Propiedad del archivo: CONSTRUNARIO
- Formato: FIEBDC-3/2012
- Programa: Construnario Versión 2.11
- Fecha de los precios: 23/06/2015
- Divisa: EUR

| Código | Ud | Descripción |
|---|---|---|
| COR40T | u | Corredera ventana para manilla 180-700mm TS-1 punto de cierre |
