# Ruedas corredera CS eje 08 (Deceunick monorail)

- Propiedad del archivo: CONSTRUNARIO
- Formato: FIEBDC-3/2012
- Programa: Construnario Versión 2.11
- Fecha de los precios: 23/06/2015
- Divisa: EUR

| Código | Ud | Descripción |
|---|---|---|
| 217757 | u | Ruedas corredera CS eje 08 (Deceunick monorail) |
