# Rueda G-1004/4-T-E-A simple reg. 35 kg x rueda

- Propiedad del archivo: CONSTRUNARIO
- Formato: FIEBDC-3/2012
- Programa: Construnario Versión 2.11
- Fecha de los precios: 23/06/2015
- Divisa: EUR

| Código | Ud | Descripción |
|---|---|---|
| G-1004/4-T-E-A | u | Rueda G-1004/4-T-E-A simple reg. 35 kg x rueda |
