# Maneta PSK 739/US954-1, negro mate cuadradillo 40 mm

- Propiedad del archivo: CONSTRUNARIO
- Formato: FIEBDC-3/2012
- Programa: Construnario Versión 2.11
- Fecha de los precios: 25/06/2015
- Divisa: EUR

| Código | Ud | Descripción |
|---|---|---|
| HPMAN739PSK40NM | u | Maneta PSK 739/US954-1, negro mate cuadradillo 40 mm |
