# Cartón ángulos PSK plus 200/Z 9 S-ES derecha esq. C

- Propiedad del archivo: CONSTRUNARIO
- Formato: FIEBDC-3/2012
- Programa: Construnario Versión 2.11
- Fecha de los precios: 25/06/2015
- Divisa: EUR

| Código | Ud | Descripción |
|---|---|---|
| PMEL0081-100 | u | Cartón ángulos PSK plus 200/Z 9 S-ES derecha esq. C |
