# Accesorios guía PSK Plus 200Z/160, blanco

- Propiedad del archivo: CONSTRUNARIO
- Formato: FIEBDC-3/2012
- Programa: Construnario Versión 2.11
- Fecha de los precios: 25/06/2015
- Divisa: EUR

| Código | Ud | Descripción |
|---|---|---|
| PMZJ0050-002 | u | Accesorios guía PSK Plus 200Z/160, blanco |
