# Tapa superior hoja PSK-160 derecha, SI-Plata

- Propiedad del archivo: CONSTRUNARIO
- Formato: FIEBDC-3/2012
- Programa: Construnario Versión 2.11
- Fecha de los precios: 02/07/2015
- Divisa: EUR

| Código | Ud | Descripción |
|---|---|---|
| 895771 | u | Tapa superior hoja PSK-160 derecha, SI-Plata |
