# Cartón PS 9 izquierda

- Propiedad del archivo: CONSTRUNARIO
- Formato: FIEBDC-3/2012
- Programa: Construnario Versión 2.11
- Fecha de los precios: 01/07/2015
- Divisa: EUR

| Código | Ud | Descripción |
|---|---|---|
| PMKL0072-100 | u | Cartón PS 9 izquierda |
