# Cierre practicable ref. DG/VS + 2 tornillos manillas

- Propiedad del archivo: CONSTRUNARIO
- Formato: FIEBDC-3/2012
- Programa: Construnario Versión 2.11
- Fecha de los precios: 01/07/2015
- Divisa: EUR

| Código | Ud | Descripción |
|---|---|---|
| 219706 | u | Cierre practicable ref. DG/VS + 2 tornillos manillas |
