# Tapa guía practicable FS 2000 mm, bronce

- Propiedad del archivo: CONSTRUNARIO
- Formato: FIEBDC-3/2012
- Programa: Construnario Versión 2.11
- Fecha de los precios: 02/07/2015
- Divisa: EUR

| Código | Ud | Descripción |
|---|---|---|
| 151211 | u | Tapa guía practicable FS 2000 mm, bronce |
