# Tapa corta bisagra inferior marco N bronce mediod 100 kg FAV

- Propiedad del archivo: CONSTRUNARIO
- Formato: FIEBDC-3/2012
- Programa: Construnario Versión 2.11
- Fecha de los precios: 01/07/2015
- Divisa: EUR

| Código | Descripción |
|---|---|
| FKEU0010-031 | Tapa corta bisagra inferior marco N bronce mediod 100 kg FAV |
