# Cerradura 9800 PZ F/16/8/30 cincada

- Propiedad del archivo: CONSTRUNARIO
- Formato: FIEBDC-3/2012
- Programa: Construnario Versión 2.11
- Fecha de los precios: 02/07/2015
- Divisa: EUR

**9800PZC30** u Cerradura 9800 PZ F/16/8/30 cincada
Frente: plano de 16 mm. Salida del cerrojo: 20 mm con dos vueltas. Cerradura de 4 rodillos de cierre cilíndricos de 11 mm regulables. Golpe reversible: configurable a izquierda o derecha. Cuadradillo: 8 mm. Aguja AS 8250: de 35 hasta 50 mm. Aguja AS9800 : de 25 y 30 mm. Bulón redondo.
