# Cerradura 9300 modular PZ F/16/25 cincada

- Propiedad del archivo: CONSTRUNARIO
- Formato: FIEBDC-3/2012
- Programa: Construnario Versión 2.11
- Fecha de los precios: 02/07/2015
- Divisa: EUR

**9300MPZC25** u Cerradura 9300 modular PZ F/16/25 cincada
Frente: plano de 16 mm. Salida de los 3 cerrojos: 20 mm con dos vueltas. Cerradura de 3 puntos de cierre. Golpe reversible: configurable a izquierda o derecha. Cuadradillo: 8 mm. Aguja 2300 MPZ: de 35 hasta 70, 80 y 100 mm. Aguja 9300 MPZ: de 25 y 30. Cerrojo superior e inferior cilíndrico de 11 mm regulables. Disponible con opción rodillo.
