# Contrachapas 25.878 cincada derecha portero electrónico

- Propiedad del archivo: CONSTRUNARIO
- Formato: FIEBDC-3/2012
- Programa: Construnario Versión 2.11
- Fecha de los precios: 02/07/2015
- Divisa: EUR

| Código | Ud | Descripción |
|---|---|---|
| 25878ECD | u | Contrachapas 25.878 cincada derecha portero electrónico |
