# Contrachapas especial 25-327 cincada derecha

- Propiedad del archivo: CONSTRUNARIO
- Formato: FIEBDC-3/2012
- Programa: Construnario Versión 2.11
- Fecha de los precios: 02/07/2015
- Divisa: EUR

| Código | Ud | Descripción |
|---|---|---|
| 25327ECBD | u | Contrachapas especial 25-327 cincada derecha |
