# Cilindro 3600 alta seguridad prol. 45/45 abr. igual

- Propiedad del archivo: CONSTRUNARIO
- Formato: FIEBDC-3/2012
- Programa: Construnario Versión 2.11
- Fecha de los precios: 02/07/2015
- Divisa: EUR

**WK3600-45/45A** u Cilindro 3600 alta seguridad prol. 45/45 abr. igual
- Medidas disponibles cada 5 mm. - Longitud A máxima = 90 mm. - Longitud B máxima = 90 mm. - Longitud total máxima: 180 mm. - La longitud A y B puede combinarse de forma arbitraria.
