# Cilindro 3610 alta seguridad medio largo de 45 mm

- Propiedad del archivo: CONSTRUNARIO
- Formato: FIEBDC-3/2012
- Programa: Construnario Versión 2.11
- Fecha de los precios: 02/07/2015
- Divisa: EUR

**WK3610-45** u Cilindro 3610 alta seguridad medio largo de 45 mm
LEVA REGULABLE - Ajustable en 8 posiciones con pasos de 45º - Longitud A desde 26,5 mm, prolongable en pasos de 5 mm a partir de una longitud de 30 mm. - Longitud A máxima = 90 mm.
