# Silicona neutra 799, blanco

- Propiedad del archivo: CONSTRUNARIO
- Formato: FIEBDC-3/2012
- Programa: Construnario Versión 2.11
- Fecha de los precios: 03/07/2015
- Divisa: EUR

**DC799EBL** u Silicona neutra 799, blanco
• Bajo módulo – capacidad de movimiento de la junta +/- 25%. • 100% Polímero de silicona. • Sistema de curado neutro. • Ofrece una adhesión durable a una gran variedad de sustratos porosos y no porosos como el PVC, mamposteria, ladrillo, aluminio y vidrio. • Resistente a la radiación solar UV. • Sin tacto pegajoso residual, una vez curado. • Contiene fungicida que evita la aparición de moho y su propagación. • Fácil de aplicar y espatular. • Disponible en translúcido, blanco, negro, marrón y gris. • 12 meses de vida útil del producto. • Conforme a ISO 11600 -F&G-25LM , AENOR, SNJF.
